# Umstellung Thermen Heizkessel Schnitterweg 19-23
Angebotsaufforderung (GAEB DA XML 3.2, DA83)
Projekt: 092067
Währung: EUR
Erstellt mit: GXML Toolbox V3.3 R20230829, iTWO_64 V24.0.454, 08.05.2025

## 03-342 Treppenhausanstrich
Datum: 08.05.2025

*Hinweis: BAUVORHABEN*
BAUVORHABEN:

Essen, Barchemhöhe 10-22

Beginn der Arbeiten: 29.09.2025

*Hinweis: A) ALLGEMEINE VORBEMERKUNGEN*
A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),

2. die sich anschließenden ““Allgemeine technische Vorbemerkungen““ (B),

3. die sich anschließenden ““Besondere technische Vorbemerkungen““ (für dieses Gewerk) (C),

4. die ““Zusätzliche Vertragsbedingungen für die Ausführung von Bauleistungen Z-VOB/B““,

5. Baustellenordnung der Covivio Immobilien GmbH in der jeweils gültigen Fassung.

Mit erhalt der Bestellung erklärt der Auftragnehmer, dass von ihm sämtliche gesetzlichen, behördlichen und berufsgenossenschaftlichen Auflagen erfüllt werden, die zur Ausführung der Leistungen erforderlich sind.

Es dürfen nur solche Materialien verwendet werden, über die der Auftragnehmer das uneingeschränkte Eigentumsrecht besitzt und die vollkommen frei von Rechten Dritter sind.

Für die Ausführung der Arbeiten ist Fachpersonal in ausreichender Zahl einzusetzen.

Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1) Alle Handwerker/Mitarbeiter des Auftragnehmers haben die Verpflichtung, Kunden insbesondere Mietern höflich und hilfsbereit zu begegnen. In Gesprächen mit den Mietern ist das Bemühen von Covivio Immobilien GmbH, um einen verbesserten Kundendienst herauszustellen.

2) Die Mieter sind rechtzeitig vor Durchführung der Arbeiten zu verständigen, ggf. durch

Aushang im Treppenhaus oder auch individuelle Terminvereinbarung mit dem einzelnen Mieter.

3) Möbel und sonstiges Mietereigentum, Bodenflächen und angrenzende Bauteile etc. im Bereich

der auszuführenden Arbeiten sind durch Folie, evtl. Schaltafeln oder Ähnliches zu schützen.

A3) PREISE

Soweit und sobald Überschreitungen absehbar sind, ist hierüber dem zuständigen Bauleiter ein schriftliches Angebot einzureichen und eine gesonderte Vereinbarung über die Einkaufsabteilung zu treffen.

In den Einheitspreisen sind sämtliche Kosten, wie Lohn-, Material- und Nebenkosten enthalten, insbesondere auch:

1) Koordination / Terminabsprache(n) mit dem(den) Mieter(n) / Kundenbetreuer(n) / Bauleiter(n)

2) sämtliche Fahrt- und Transportkosten,

3) sämtliche tariflichen Zulagen wie z. B. Schmutz- und Staubzulagen, Zulagen für ekelerregende

Arbeiten etc.,

4) die Gestellung, Vorhaltung und spurlose Entfernung aller erforderlichen Gerüste und

Absperrungen (ggf. auch Warnschilder) bis zu einer Höhe der Arbeitsbühne von 2 m; die

Mitbenutzung der Gerüste ist allen mit Reparaturarbeiten beschäftigten Firmen kostenlos zu

gestatten,

5) Befestigungsmittel aller Art; Hilfsstoffe wie Nägel, Bindedraht und Kleinmaterial sowie alle

Baustoffe, die zur kompletten Erstellung der Leistung erforderlich sind,

6) die Abdeckung von Einrichtungsgegenständen zum Schutz vor Beschädigung und

Verschmutzung,

7) das, ggf. tägliche, Säubern der Arbeitsstelle,

8) der Ausbau und Abtransport sowie die ordnungsgemäße Entsorgung, einschließlich

Kippgebühren, sämtlichen Bauschutts und aller alter, schadhafter Teile. Teile, für die sich der

Auftraggeber eine generelle oder einzelfallbezogene Prüfung vorbehalten hat, sind bis zu diesem

Zeitpunkt, längstens jedoch für die Dauer von 10 Wochen, vom AN vorzuhalten und dürfen erst

danach entsorgt werden.

9) Alle weiteren Nebenleistungen, die zur Erfüllung der in den Leistungspositionen beschriebenen

Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.

Dabei geben wir innerhalb unseres Leistungsverzeichnisses dementsprechend umweltverträgliche Produkte als Standard vor und verweisen auf die sachgemäße Handhabung und Entsorgung im Rahmen der von uns beauftragten Arbeiten.

A6) SONSTIGES

Die in diesen Bedingungen festgelegten Pflichten hat der Auftragnehmer jedem Dritten aufzuerlegen, dessen er sich zur Erfüllung dieser Pflichten bedient.

Das Leistungsverzeichnis darf weder ganz noch teilweise in irgendeiner Form Dritten entgeltlich oder unentgeltlich zugänglich gemacht werden.

*Hinweis: B) ALLGEMEINE TECHNISCHE VORBEMERKUNGEN*
B1) ALLGEMEINES

Für Lieferung und Ausführung gelten neben dem Leistungsverzeichnis:

1. die neuesten DIN-Vorschriften (ausgenommen DIN 1961), VDE- und VDI-Richtlinien,

2. die Vorschriften der zuständigen Behörden z. B. Bauaufsicht, Gewerbeaufsicht, Brandverhütung,

TÜV, Berufsgenossenschaften und Versorgungsbetriebe,

3. die Bestimmungen der Gerüstbauordnung,

4. die Festlegungen des jeweiligen Werkstoffherstellers. Die Werkstoffe müssen den

geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder

ungeeignet erscheinender Materialien abzulehnen. Der Auftraggeber ist in begründeten Fällen berechtigt, Materialproben zu entnehmen und prüfen zu lassen.

B7 SCHADSTOFFE. INSBESONDERE ASBEST

Bekanntlich wurde bis in die 1990er Jahre hinein Asbest als bevorzugter Baustoff bei Errichtung von Gebäuden verwendet. Asbest war nicht nur als Baustoff in Beton eingebunden. Er fand auch Verwendung

z. B. in speziellen Klebern für Fliesen oder anderen Bodenbelägen oder in den zu verwendeten Bauteilen selbst.

Wir gehen davon aus, dass Ihnen als Handwerksfirma zwar grundsätzlich die abstrakte Gefahr einer Asbestkontamination bewusst ist, möchten Sie jedoch nochmals in Bezug auf den Umgang mit Asbest sensibilisieren.

Bei sämtlichen Arbeiten an Asbestprodukten, wie z. B. bohren, sägen, schneiden oder herausreißen, können Asbestfasern freigesetzt werden, die bei ungesichertem Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

### Bereich 01 Treppenhausanstrich

#### Abschnitt 01.01 Malerarbeiten Treppenhäuser

**01.01.0010 Bodenflächen abdecken**
Treppenstufen und Podeste mit Folie
und starkem Abdeckpapier sorgfältig
abdecken, Abdeckung während der
Arbeiten unterhalten und nach
Beedigung wieder entfernen, abtransportieren
und entsorgen.
Menge: 440,000 m2

**01.01.0020 Deckenflächen prüfen, lose Anstriche**
Deckenflächen prüfen, vorhandenen,
nicht tragfähigen Altanstrich mechanisch entfernen,
Fläche gründlich nachwaschenund
anfallende Abfälle abtransportieren und
entsorgen.
Menge: 440,000 m2

**01.01.0030 Grundierung Decken**
Deckenflächen zur Verfestigung des Untergrundes
mit einem lösemittelfreien
Tiefengrund, auf die Saugfähigkeit des
Untergrundes eingestellt, grundieren.
Menge: 440,000 m2

**01.01.0040 Risse schließen**
vorhandene Risse V-förmig weiten, Rissflanken grundieren,
von der tiefsten Stelle her mit Rissstopspachtel auffüllen, Gewebestreifen einlegen, nachspachteln
und nach Trocknung ausschleifen.
Menge: 100,000 m

**01.01.0050 Wasserschäden beseitigen**
Wasserschaden, Wasserränder und
Ausblühungen entfernen und mit einem
Sperrlack gegen erneutes
Durchschlagen isolieren.
Menge: 50,000 m2

**01.01.0060 Zwischen- und Schlussanstrich Decken**
Deckenflächen einmal mit
Dispersionsfarbe, matt, scheuerbeständig nach DIN 53 778, Nassabriebklasse 1
nach DIN EN 13300, lösemittel- und
weichmacherfrei, diffusionsoffen, ca. 10% verdünnt
vorstreichen, Farbstufe weiß.

Im Anschluss auftragen einer Schlussbeschichtung mit
Dispersionsfarbe, matt, scheuerbeständig nach DIN 53
778, Nassabriebklasse 1 nach DIN EN 13300,
lösemittel- und
weichmacherfrei, diffusionsoffen, Farbstufe weiß
Menge: 440,000 m2

**01.01.0070 Treppenhauswände grundieren**
Treppenhauswände zur Verfestigung des Untergrundes
mit einem lösemittelfreien Tiefengrund, auf
Saugfähigkeit des Untergrundes
eingestellt, grundieren
Menge: 1560,000 m2

**01.01.0080 Wände Latexanstrich leicht getönt**
Menge: 1560,000 m2

**01.01.0090 Treppenwangen mit Latex oder Lackfarbe behandeln**
Treppenwangen mit Latex reinigen, anschleifen,
vorstreichen und scharfkantig angrenzend an den unteren
Abschluss der Tritt- und Setzstufen
endbeschichten.
Menge: 330,000 lfdm

**01.01.0100 Faschenband anlegen**
Anlegen eines ca. 2cm breiten
Faschenbandes als oberer Abschluss der
Wandflächen und im Übergangsbereich
Wand/Decke im Deckenfarbton.
Menge: 540,000 lfdm

**01.01.0110 Lackband anlegen**
Anlegen eines Lackbandes/Scheuerkante
oberhalb der Sockel und Fußleisten in
ca. 2cm Breite, Farbton optisch
angepasst an Boden- und Wandbelag.
Menge: 540,000 lfdm

**01.01.0120 Lackierung Stahlflächen der Geländer**
Lackierung Stahlflächen der Geländer.
Reinigen, anschleifen, vorstreichen und
lackieren
Menge: 330,000 lfdm

**01.01.0130 Acrylfugen**
Anlegen von überstreichbaren
Acrylfugen an den
erforderlichen Bauteilanschlüssen.
Menge: 870,000 lfdm

**01.01.0140 Lackierung Stahlflächen von FH-Türen, Revisionsklappen und Aufzugtüren in m²**
*** Bedarfsposition ohne GB
Menge: 1,000 m2

**01.01.0150 Lackierung Holzbrettertüren KG Waschkeller**
*** Bedarfsposition ohne GB
Menge: 1,000 St

**01.01.0160 Facharbeiterstunden gem. Nachweis**
Menge: 20,000 Std

**01.01.0170 Materialanteil Regiearbeiten 20 %**
Menge: 1,000 St

#### Abschnitt 01.02 Zusätzliche Arbeiten

**01.02.0010 Untergrundvorbereitung für vorgenannte Flocbeschichtung durch Vollspachtelung, Schleifen und Grundierung für Floc**
Menge: 1560,000 m2

**01.02.0020 Losen Putz abschlagen und entsorgen**
Menge: 50,000 m2

**01.02.0030 Vorgenannte Flächen neu verputzen**
Menge: 50,000 m2

**01.02.0040 Nummerierung der Häuser auf Eingangselementen**
Menge: 6,000 St

**01.02.0050 Zulage für Flocbeschichtung Pos. 01.01.80 (Wände Latexanstrich)**
Zulage für Flocbeschichtung Pos. 01.01.80 (Wände Latexanstrich)
Beflockung nach ausgesuchtem Muster
aufbringen, Systemaufbau wie folgt:
1: pigmentierte Einbettmasse
gleichmäßig und satt
auftragen
2: Flocken in die nasse Einbettmasse bis
zur
vollständigen
Sättigung einbringen
3: nach Durchtrocknung überschüssiges
Material
mechanisch entfernen und eine
transparente, scheuerbeständige Schlussbeschichtung
auftragen
Menge: 1560,000 m2

**01.02.0060 Kellerflächen streichen**
Kellerflächen mit Dispersionsfarbe streichen.
Decken- und Wandflächen in
Kellerräumen, Waschküchen einmal mit
Waschbeständiger Dispersionsfarbe
deckend streichen. Nassabriebbeständigkeitsklasse 3
Malerweiss LF oder gleichwertig
Menge: 1200,000 m2

**01.02.0070 Kellerböden streichen**
Kellerboden reinigen und mit
Methacrylsiegel streichen.
Menge: 450,000 m2
